# Radkreuz Bongardstraße- Massenbergstraße
Angebotsaufforderung (GAEB DA XML 3.1, DA83)
Projekt: STRA2547_be
Währung: EUR
Nebenangebote zugelassen: ja
Auftraggeber: Stadtwerke Bochum Netz GmbH, Ostring 28, 44787 Bochum
Erstellt mit: GXML Toolbox V3.3 R20230829, iTWO_64 V24.0.563, 04.11.2025

## HOCHBEET UND PFLANZFLÄCHE MASSENBERGSTRASSE

## Deckblatt
LEISTUNGSVERZEICHNIS

Bauleistungen:  Garten-und  Landschaftsbauarbeiten

Bauvorhaben:  Hochbeet und Pflanzfläche Massenbergstraße

Bauherr:  Stadt Bochum
  Tiefbauamt
  Hans-Böckler-Straße 19
  44787 Bochum

Projektsteuerung und
Bauherrenvertretung:

Außenanlagenplanung:  Stadt Bochum
  Umwelt- und  Grünflächenamt
  Hans-Böckler-Straße 19
  44787 Bochum

## Vorbemerkungen
Vorbemerkungen

1. Baubeschreibung

Die im Rahmen der Garten- und Landschaftsbauarbeiten zu überarbeitenden Flächen befinden sich jeweils auf Restflächen der Massenbergstraße, umgeben von zwei Bus-Fahrspuren sowie der Tiefgaragenzu- und Ausfahrt des Parkhauses, nahe Kreuzung Arndtstraße, in unmittelbarer Nähe zum Hauptbahnhof Bochum. Die Fläche (Hochbeet) hat eine Größe von ca. 110m² und umfasst die Arbeiten für die Herstellung der Hochbeeteinfassung, der Substrataufbauten, der Entwässerung und der Bepflanzung. Zusätzlich sind Substrat- und Pflanzarbeiten in einer ca. 65m² großenTeilfläche der Tiefgaragenzufahrt auszuführen.

Die Baustelle ist über den Ostring bzw. Südring/Kurt-Schumacher-Platz erreichbar.

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
(Bild des Geländes inkl. Zuwegungsmöglichkeiten)

Dem Bieter wird empfohlen, vor Angebotsabgabe die örtlichen Verhältnisse zu erkunden. Der AN kann aus der Nichtkenntnis der vorhandenen Gegebenheiten keine späteren Nachforderungen ableiten.

2. Allgemeines

Der Bus-, Rad- und fußläufige Verkehr sind während der Baumaßnahme zu berücksichtigen und dürfen nicht eingeschränkt werden.

Die Maßnahme befindet sich vollständig auf der vorhandenen Tiefgaragendecke. Mit den Arbeiten ist zu allen Bauteilen der Tiefgarage ein Mindestabstand von 10 cm einzuhalten - sofern baulich möglich. Zum Schutz der Tiefgaragendecke und der Abdichtungsebene ist die Hochbeetkonstruktion sowie alle Anschlüsse wasserdicht auszuführen. Bohrungen auf der Tiefgaragenfläche sind grundsätzlich nicht erlaubt.
Alle Arbeiten sind mit entsprechender Vorsicht auszuführen.
Die für die Bauarbeiten zusätzliche zulässige Belastung auf der Tiefgarage beträgt: Angabe durch 66 31 steht aus.
Durch den AG erfolgt vor Beginn der Garten- und Landschaftsbauarbeiten eine Begutachtung des Zustands der Tiefgarage.

Alle vom Auftragnehmer verursachten Verschmutzungen angrenzender oder im Baubereich liegender Straßen, Plätze, Sinkkästen etc. sind unaufgefordert zu beseitigen. Desgleichen gehören hierzu alle Maßnahmen der Wasserhaltung einschl. Beseitigung aller Auswirkungen des Oberflächenwassers, d. h. Schutz von Gebäuden und sonstigen Anlagen vor Wasser oder Schlamm, Ableiten stehender Pfützen. Die Verkehrssicherungspflicht trägt der Auftragnehmer.

Die Anlieferung sämtlicher, nach Wiegekarten oder Lieferschein abzurechnender Materialien hat so zu erfolgen, dass eine kurzfristige Verarbeitung möglich ist. Vor der Anlieferung ist die Bauleitung rechtzeitig zu verständigen, um eine Überprüfung der angelieferten Materialien zu ermöglichen. Die Einarbeitung darf erst nach Genehmigung der Bauleitung erfolgen. Soweit nicht anders beschrieben, sind alle Materialien vom AN zu liefern.

Die Verkehrssicherung und die Besorgung aller benötigten Genehmigungen (z.B. Park- und Halteverbote) obliegen dem AN. Er hat die Baustellenabsperrungen und Sicherungen zur Verfügung zu stellen.

Über die gesamte Bauzeit sind Staubverwehungen durch entsprechende Maßnahmen (z. B. Berieselung) zu unterbinden; Durch Baustellenverkehr verschmutzte Fahrbahndecken der angrenzenden Straßen und Wege sind ständig mittels Saug- / Besenwagen zu reinigen. Eine gesonderte Vergütung hierfür erfolgt nicht.

Der Bauleitung sind die Tagesberichte und die Lieferscheine sämtlicher Materialien wöchentlich zur
Unterschrift vorzulegen. Auf Verlangen sind sie täglich vorzulegen.

Der vorhandene, zur erhaltende Baumbestand und die Vegetation sind vor Beschädigungen zu schützen. Vorh. Befestigungen sind ggf. mittels Panzerplatten oder anderen geeigneten Schutzmaßnahmen gegen Beschädigungen zu schützen. Vor Baubeginn ist gemeinsam mit der Bauleitung eine Begehung durchzuführen, bei der der gegenwärtige Zustand festgestellt und dokumentiert wird.

Auf eine sorgfältige Ausbildung des Planums, weiche und fließende Ausbildung von Geländeanschlüssen, Böschungen und Neigungen, Anschlüssen an Wege und Plätze wird besonderer Wert gelegt.

3. Materialangaben

Fabrikate für einzelne Baustoffe oder Bauteile sind als Qualitätsfixierung benannt. Gleichwertige Produkte können an entsprechender Stelle der Positionen benannt werden. Es ist zwingend erforderlich, dass bei Abweichung von der Qualitätsfixierung die Angaben zum "Hersteller" und "Produkt" in die dafür vorgesehenen Zeilen vollständig eingetragen werden. Wenn einzelne Angaben fehlen, führt dieses zum Ausschluss des Angebotes. Es darf nur ein gleichwertiges Material angeboten werden. Mehrfachnennungen führen ebenfalls zum Ausschluss des kompletten Angebotes. Falls kein Produkt benannt wird, gilt das als Qualitätsfixierung genannte Produkt als angeboten. Der Nachweis der Gleichwertigkeit ist durch den Bieter zu erbringen.

Eventuelle Sondervorschläge oder Nebenangebote können nur in einer separaten Anlage dem Angebot beigefügt werden. Das LV ist in jedem Falle ausgefüllt einzureichen.

4. Verwertung und Beseitigung der Aushub- und Abbruchmaterialien

Notwendige Beprobungen zur Abfuhr und die damit einhergehenden Arbeitsschritte, wie dem Anlegen einer Miete, sind in der entsprechenden Abfuhrposition zu kalkulieren.

4.1. Abfall zur Verwertung:
Abfälle im Sinne des Kreislaufwirtschafts- und Abfallgesetzes (KrW-/AbfG)- z.B. Bau- und Abbruchabfälle, Erdaushub etc. - sind vorrangig zu verwerten.

Recyclingfähiges Aushub- und Abbruchmaterial ist einer Recyclinganlage, die der "Gütegemeinschaft Recyclingbaustoffe" angehört, zuzuführen.

Bituminöses Aufbruchmaterial ist einer Recyclinganlage oder einer Asphaltmischanlage zuzuführen.

Die anfallenden Kosten hierfür werden nicht gesondert vergütet, sondern sind in die entsprechenden Positionen des Leistungsverzeichnisses einzurechnen.

Der Nachweis über die Gesetz- und satzungsgemäße Verwertung ist zu führen und durch Lieferscheine, Wiegekarten bzw. Rechnungen dem AG zu belegen.

4.2. Abfall zur Beseitigung:

Nicht wiederverwertbare Altbaustoffe, Grünabfälle, etc. Aller im Leistungsverzeichnis enthaltenen Positionen, sind auf einer zugelassenen Deponie oder Einbaustelle, nach den gesetzlichen Bestimmungen, ordnungsgemäß zu beseitigen.
Die jeweiligen Kippgebühren sind in die entsprechenden Positionen einzurechnen und werden nicht gesondert vergütet.
Der Nachweis über die gesetz- und satzungsgemäße Beseitigung ist zu führen und dem AG zu belegen.

5. Wiegekarten

Für alle zu liefernden Erd- und Schüttgüter sind die Original-Wiegekarten vorzulegen.
Es sind folgende Umrechnungsfaktoren (im verdichteten Zustand) zu Grunde
zu legen:
Füllboden: 2,0 t/m³,
Natursteinschotter 0/32 und 0/45: 2,08 t/m³
Kiessand 0/16: 2,2 t/m³
Kies 8/16: 1,78 t/m³
Oberboden: 1,8 t/m³
Bauschutt: 1,5 t/m³
Baumischabfälle: 0,6 t/m³
Silbersand: 1,45 t/m³
Rheinsand: 1,57 t/m³

6. Stundenlohnarbeiten

Stundenlohnarbeiten gelten für unvorhergesehene Arbeiten und werden nur anerkannt, wenn sie auf ausdrückliche Anordnung des Auftraggebers ausgeführt werden.
Die in den Positionen angegebenen Lohn-bzw. Entgeltgruppen dienen nur zur Festlegung der erwarteten Qualifikationen der Personen, die die Stundenlohnarbeiten ausführen.
Der Nachweis über die angefallenen Stundenlohnarbeiten ist zu führen und durch Tagelohnzettel, die dem Auftraggeber spätestens am nächsten Arbeitstag zur Bestätigung vorzulegen sind, zu erbringen. Der Einheitspreis gilt unabhängig von der Anzahl der abzurechnenden Stunden.

Abreißblöcke zum Nachweis der angefallenen Tagelohnstunden sind bei den Zentralen Diensten der Stadt Bochum gegen Gebühr erhältlich.
(Tel. - Nr.: 0234 / 910 - 4303 oder 4304)

## Anlagen
8. Anlagen

Anlagen zu dieser Ausschreibung umfassen:

- Lageplan
- Details

## 4 Teil 4: Hochbeet
Datum: 04.11.2025

### Bereich 1 Garten- und Landschaftsbauarbeiten

#### Abschnitt 1.1 BAUSTELLENEINRICHTUNG

**1.1.10 Baustelle einrichten und vorhalten**
*** Pauschalposition
Geräte, Werkzeuge und sonstige Betriebsmittel, die zur vertragsgemäßen Ausführung der Bauleistungen erforderlich sind, auf die Baustelle bringen, bereitstellen und soweit der Geräteeinsatz nicht gesondert vergütet wird - betriebsfertig aufstellen einschl. der dafür notwendigen Arbeiten.
Die erforderlichen festen Anlagen herstellen. Baubüros, Unterkünfte, sanitäre Anlagen, Werkstätten, Lagerschuppen und dgl., soweit erforderlich, antransportieren, aufbauen und einrichten.
Strom-, Wasser-, Fernsprechanschluss sowie Entsorgungseinrichtungen und dgl. für die Baustelle, soweit erforderlich, herstellen.
Gestellung und Abfuhr von Abfall-Containern zur Verbringung und Beseitigung von anfallendem Verpackungsmüll einschl. Entsorgungskosten.
Sicherung der BE-Fläche mit Bauzaun herstellen.
Bei Bedarf Lagerplätze, sonstige Platzbefestigungen und Wege im Baustellenbereich anlegen. Oberbodenarbeiten einschl. Beseitigen von Aufwuchs für die Baustelleneinrichtung, soweit erforderlich, ausführen.
Flächen beschaffen, sofern die vom AG zur Verfügung gestellten nicht ausreichen.
Kosten für Vorhalten, Unterhalten und Betreiben der Geräte, Anlagen und Einrichtungen einschl. Mieten, Pacht, Gebühren und dgl. werden nicht mit dieser Pauschale, sondern mit den Einheitspreisen der betreffenden Teilleistungen vergütet.
Das einmalige Umsetzen der Baustelleneinrichtung gem. Baufortschritt ist einzukalkulieren.
Menge: 1,000 PSCH

**1.1.20 Baustelle räumen**
*** Pauschalposition
Baustelle von allen Geräten, Anlagen, Einrichtungen und dgl. räumen. Benutzte Flächen und Wege entsprechend dem ursprünglichen Zustand herrichten.
Menge: 1,000 PSCH

**1.1.30 Bauzaun, Höhe: 2 m, aufstellen, vorhalten, räumen**
Bauzaun zur Sicherung des Baufeldes vor Betreten sichern, Aufstellort entsprechend vorgelegtem und zur Ausführung freigegebenen Baustelleneinrichtungsplan auf vorhandenem befestigten und unbefestigten sowie geneigtem Untergrund, aufstellen und nach Ende der Bauarbeiten beseitigen.
Zaunhöhe: 2 m.
Systemzäune mit Zaunelementen (Rahmen mit Gitter
einschließlich Einsteckpfosten, Betonfüße mit
Pfostenlöcher und Elementen zur Fixierung der
Zaunelemente gegeneinander). Alle mobilen Bauzaunelemente sind einheitlich, unbeschädigt, sorgfältig befestigt und standsicher auszuführen. Die einzelnen Bauzaunelemente sind zur Stabilisierung untereinander jeweils mit 2 Schellen zu
verbinden.

Den Zaun während der gesamten Bauzeit auf der
Baustelle vorhalten. Durch Vandalsimus zerstörte und abhanden gekommene Teile der Einrichtungen sind zu ersetzen und werden gesondert zum Nachweis vergütet.

Grundsätzlich müssen die Sichtverhältnisse des
öffentlichen Verkehrs bei der Einrichtung
berücksichtigt werden. Insbesondere die Sichtdreiecke
der Fußgänger und Radfahrer sind freizuhalten.

Zusätzlich wird die Gestellung von 5 Bauzaunelementen mit Betonfüßen zur Anbringung von Bannern benötigt.

60% des Einheitspreises werden nach betriebsfertigem
Aufbau, der Rest nach Abbau der Zäune abgerechnet.

Abrechnung nach Meter Bauzaun (m)
Menge: 120,000 m

**1.1.40 Bauzaun umsetzen**
Bauzaun der Position vor auf Anweisung der Bauleitung im Bereich der Gesamtbaustelle umsetzen.

Abrechnung nach Meter versetzem Bauzaun (m)
Menge: 50,000 m

**1.1.50 Toranlage Bauzaun liefern, aufstellen, vorhalten, räumen**
Toranlage passend zur Zaunanlage für die Zufahrt auf die Baustelle herstellen, vorhalten und nach Beendigung der Maßnahme räumen.
Anlage zweiflügelig auf Rollen, mit Ketten und Schloß.
Schlüssel pro Schloß ca. 10 Stück.
Torpfosten fest mit dem Untergrund verankert.
Feststellung der Torflügel.
Größe: b/h 7,00 x 2,00m

Abrechnung nach Stück Toranlage (St)
Menge: 2,000 St

**1.1.60 Toranlage umsetzen**
Toranlage der Position vor auf Anweisung der Bauleitung im Bereich der Gesamtbaustelle umsetzen.

Abrechnung nach Stück Toranlage (St)
Menge: 2,000 St

**1.1.70 Befahrbare Stahlplattenabdeckung liefern, auslegen, vorhalten, räumen**
Ausführung als Vollabdeckung in Teilflächen für den
Baustellen-Verkehr, mit rutschfester
Oberfläche (SRT-Wert >= 55) auf vorhandenen Untergrund
in Sandbettung d gleich 2 cm flächendeckend auflegen, vorhalten und nach Beendigung der Bauzeit wieder aufnehmen und abfahren.
Die Stahlplatten sind gegen verrutschen zu sichern und
in den Wintermonaten durch entsprechende Signalisierung
zu kennzeichnen.
Eventuelle Beschädigungen am Untergrund (Auflager) sind
durch den Auftragnehmer fachgerecht zu beseitigen.
Stolperkanten im Fußgängerbereich größer 1,5 cm sind zu
beseitigen.
Anrampungen im Hochbordbereich als Asphaltkeil + Schutzvlies/ Folie sind im Einheitspreis zu berücksichtigen.
Einsatz für den Straßenbau bzw. Freianlagen.

60% des Einheitspreises werden nach betriebsfertigem
Aufbau, der Rest nach Abtransport der Stahlplatten abgerechnet.
Menge: 30,000 m2

**1.1.80 Stahlplattenabdeckung umsetzen**
Stahlplattenabdeckung aufnehmen, zwischentranspotieren und neu legen. Ausführung entsprechend Arbeitsfortschritt und nach besonderer Anordnung des AG.

Abrechnung nach Quadratmetern verlegter Fläche (m2)
Menge: 30,000 m2

**1.1.90 Lagerflächen herstellen**
Für die Bauarbeiten ist es erforderlich, für
die Zwecke des AN geeignete LKW-taugliche Lagerflächen
für palletierte Lagerware zu schaffen.
Die Lagerflächen sind so zu gestalten, dass eine
risikofreie Nutzung für Zwecke des AN unter Berücksichtigung des Baum- und Wurzelschutzes gewährleistet wird.
Zum Ausgleich von Höhendifferenzen ist eine Schottertragschicht, Körnung 0/45-0/56 mm, von mind. 30cm herzustellen. Die bestehenden Flächen sind ausreichend vor Verschmutzung und Beschädigung zu schützen.
Die erforderliche Unterhaltung, Wartung und
Ausbesserung der Lagerflächen wird nicht gesondert vergütet und ist in die Position einzurechnen. Anfallendes Material ist seitens des "AN" einer Wiederverwertung zuzuführen oder fachgerecht zu entsorgen.
Anfallende Kosten für die Verwertung oder Entsorgung sind in die Einheitspreise einzukalkulieren.
Menge: 50,000 m2

**1.1.100 Revisionsplan und Dokumentation erstellen**
*** Pauschalposition
Revisionsplan und Dokumentation erstellen. Der AN hat in die von ihm erstellten Bestandspläne alle Änderungen, die sich während der Bauausführung ergeben sowie alle verlegten Leitungen wie Wasser, Abwasser, Elektro, Steuerleitungen etc., die durch diesen Auftrag hergestellt werden nach Aufmaß in Lage und Tiefe zu erfassen und darzustellen. Das hierfür zu erstellende Aufmaß ist in die Position einzukalkulieren
Lageerfassung mit Höhenkoten. Grundlage wird als DWG zur Verfügung gestellt.
Übergabe digital
Dateikonvention/ -kodierung nach Vorgabe AG
Format Übersichtsplan: DWG und PDF
Alle anderen Unterlagen wie Dokumentationen, Zertifikate, Nachweise, Berichte usw. als PDF.
Alle Unterlagen sind rechtskräftig vom Verantwortlichen unterzeichnet bis spätestens 7 Tage vor Abnahme der Leistung zu übergeben
Menge: 1,000 PSCH

#### Abschnitt 1.2 VORARBEITEN

**1.2.10 Trag-/Frostschutzschicht lösen, laden**
Trag-/Frostschutzschicht, ungebunden, nach Abtrag der Oberflächenbefestigungen (Leistung Teil 1), profilgerecht lösen, laden, einschl. aller erforderl. Zwischentransporte.
Stärke bis 70 cm.

Abtransport und Entsorgung werden gesondert vergütet.
Bereich: gesamtes Baufeld in Teilflächen, Ausführung in Teilabschnitten.
Abgerechnet wird nach Abtragsprofil.
Menge: 50,000 m3

**1.2.20 Trag-/Frostschutzschicht lösen (Handarbeit), laden**
Trag-/Frostschutzschicht, ungebunden, nach Abtrag der Oberflächenbefestigungen (Leistung Teil 1), profilgerecht in Handarbeit lösen, laden, einschl. aller erforderl. Zwischentransporte.
Stärke bis 20 cm.

Abtransport und Entsorgung werden gesondert vergütet.
Bereich: gesamtes Baufeld in Teilflächen, Ausführung in Teilabschnitten.
Abgerechnet wird nach Abtragsprofil.
Menge: 25,000 m3

**1.2.30 Trag-/Frostschutzschicht laden, entsorgen**
Trag-/Frostschutzschicht der Vorpositionen,
laden, fördern und gemäß Vorbemerkungen entsorgen bzw. verwerten.

Material unbelastet

‑
Menge: 75,000 m3

**1.2.40 Feinplanum Trag-/Frostschutzschicht**
Feinplanum für Hochbeet herstellen, höhenmäßig auf +/- 1 cm (bei 4 m Messpunktabstand) planieren.
Abrechnung nach Flächenaufmaß in m2
Menge: 110,000 m²

#### Abschnitt 1.3 BAUKONSTRUKTIONEN

*Hinweis: VORBEMERKUNGEN SCHLOSSERARBEITEN*
Die ausgeschriebene Hochbeeteinfassung ist nur nach vorherigem örtlichem Aufmaß und in enger Abstimmung mit der Bauüberwachung herzustellen und auf die Planung und Ausführung der Tiefbauarbeiten abzustimmen.

Sofern nicht anders angegeben: alle Stahlteile feuerverzinkt und sichtbaren Oberflächen pulverbeschichtet, DB 703

Das Beet besteht aus geschwungenen und geraden Abschnitten.
Sämtliche Teilstücke sind als Laserteile herzustellen, komplett zu verschweißen und beizuschleifen.

Der L-Winkel der Beeteinfassung ist durchgängig zu fertigen, insbesondere bei den geschwungenen Radienelementen. Nach statischer Erfordernis sind innenseitig durchgängige Aussteiffungsstege vorzusehen.

Sollte vom Leitprodukt abgewichen und ein Alternativ-Produkt angeboten werden, so ist auch hier ein aufeinander abgestimmtes Sytem eines einzigen Herstellers mit denselben Eigenschaften zu wählen.

Leitprodukt:

Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)

**1.3.10 Erstellung einer Werk- und Montageplanung**
Erstellung einer Werk- und Montageplanung, inkl. Aufmaß und zeichnerische Darstellung in 3D.

Die Werk- und Montageplanung ist der Bauüberwachung vor Beginn der Fertigung zur Freigabe vorzulegen.
Menge: 1,000 St

**1.3.20 Statische Berechnung**
*** Pauschalposition
Erstellung einer prüffähigen statischen Berechnung für die Hochbeetkonstruktion.
Menge: 1,000 PSCH

**1.3.30 Hochbeeteinfassung, Stahl, geschwungen mit Fundament, Höhe: 500 bis 600 mm**
Hochbeeteinfassung aus Stahl, t=4 mm,
auf Grundlage der freigebenen Werk- und Montageplanung
herstellen.

Höhe: von 500 bis 600 mm
zulässige Einzelsegmentlänge: 2.000-3.000 mm
Ausbildung L-Winkel: 250 mm
Ausführung: geschwungen (Radien: von 1,00 m bis 45,00 m)

Die Einzelteile werden vor Ort
zusammengeschraubt, untereinander stabilisiert
und auf Betonfundament gemäß statischer Vorgaben montiert.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 6,000 m

**1.3.40 Hochbeeteinfassung, Stahl, geschwungen mit Fundament, Höhe 501 bis 700 mm**
Hochbeeteinfassung aus Stahl, t=4 mm,
auf Grundlage der freigebenen Werk- und Montageplanung
herstellen.

Höhe: von 501 bis 700 mm
zulässige Einzelsegmentlänge: 2.000-3.000 mm
Ausbildung L-Winkel: 250 mm
Ausführung: geschwungen (Radien: von 1,00 m bis 45,00 m)

Die Einzelteile werden vor Ort
zusammengeschraubt, untereinander stabilisiert
und auf Betonfundament gemäß statischer Vorgaben montiert.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 6,000 m

**1.3.50 Hochbeeteinfassung, Stahl, geschwungen mit Fundament, Höhe 701 bis 800 mm**
Hochbeeteinfassung aus Stahl, t=4 mm,
auf Grundlage der freigebenen Werk- und Montageplanung
herstellen.

Höhe: von 701 bis 800 mm
zulässige Einzelsegmentlänge: 2.000-3.000 mm
Ausbildung L-Winkel: 250 mm
Ausführung: geschwungen (Radien: von 1,00 m bis 45,00 m)

Die Einzelteile werden vor Ort
zusammengeschraubt, untereinander stabilisiert
und auf Betonfundament gemäß statischer Vorgaben montiert.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 6,000 m

**1.3.60 Hochbeeteinfassung, Stahl, geschwungen mit Fundament, Höhe 801 bis 900 mm**
Hochbeeteinfassung aus Stahl, t=4 mm,
auf Grundlage der freigebenen Werk- und Montageplanung
herstellen.

Höhe: von 801 bis 900 mm
zulässige Einzelsegmentlänge: 2.000-3.000 mm
Ausbildung L-Winkel: 250 mm
Ausführung: geschwungen (Radien: von 1,00 m bis 45,00 m)

Die Einzelteile werden vor Ort
zusammengeschraubt, untereinander stabilisiert
und auf Betonfundament gemäß statischer Vorgaben montiert.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 6,000 m

**1.3.70 Hochbeeteinfassung, Stahl, geschwungen mit Fundament, Höhe 901 bis 1.000 mm**
Hochbeeteinfassung aus Stahl, t=4 mm,
auf Grundlage der freigebenen Werk- und Montageplanung
herstellen.

Höhe: von 901 bis 1.000 mm
zulässige Einzelsegmentlänge: 2.000-3.000 mm
Ausbildung L-Winkel: 250 mm
Ausführung: geschwungen (Radien: von 1,00 m bis 45,00 m)

Die Einzelteile werden vor Ort
zusammengeschraubt, untereinander stabilisiert
und auf Betonfundament gemäß statischer Vorgaben montiert.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 6,000 m

**1.3.80 Hochbeeteinfassung, Stahl, gerade ohne Fundament, Höhe 500 mm**
Hochbeeteinfassung aus Stahl, t=4 mm,
auf Grundlage der freigebenen Werk- und Montageplanung
herstellen.

Höhe 500 mm
zulässige Einzelsegmentlänge: 2.000-3.000 mm
Ausbildung L-Winkel: 250mm
Ausführung: gerade

Die Einzelteile werden vor Ort
zusammengeschraubt, untereinander stabilisiert
und auf bauseitige Sauberkeitsschicht aufgelegt. Die Konstruktion ist so auszubilden, dass diese in den Teilabschnitten ohne Fundament in sich tragend und lagestabil ist.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 9,000 m

**1.3.90 Hochbeeteinfassung, Stahl, geschwungen ohne Fundament, Höhe 500 bis 600 mm**
Hochbeeteinfassung aus Stahl, t=4 mm,
auf Grundlage der freigebenen Werk- und Montageplanung
herstellen.

Höhe: von 500 bis 600 mm
zulässige Einzelsegmentlänge: 2.000-3.000 mm
Ausbildung L-Winkel: 250 mm
Ausführung: geschwungen (Radien: von 1,00 m bis 45,00 m)

Die Einzelteile werden vor Ort
zusammengeschraubt, untereinander stabilisiert
und auf bauseitige Sauberkeitsschicht aufgelegt. Die Konstruktion ist so auszubilden, dass diese in den Teilabschnitten ohne Fundament in sich tragend und lagestabil ist.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 5,000 m

**1.3.100 Ausbildung Eckelement, Höhe 500 bis 600 mm**
Hochbeeteinfassung aus Stahl, t=4 mm,
auf Grundlage der freigebenen Werk- und Montageplanung
herstellen.

Höhe 500-600 mm
zulässige Einzelsegmentlänge: 2.000 mm
Schenkellänge: 1.000mm
Ausbildung L-Winkel: 250mm
Ausführung: Eckelement 90°

Die Einzelteile werden vor Ort
zusammengeschraubt, untereinander stabilisiert
und auf bauseitige Sauberkeitsschicht aufgelegt. Die Konstruktion ist so auszubilden, dass diese in den Teilabschnitten ohne Fundament in sich tragend und lagestabil ist.
Komplett herstellen, inkl. aller statisch erforderlichen Verstrebungen, liefern und montieren.
alle Stahlteile feuerverzinkt und sichtbaren Oberflächen pulverbeschichtet, DB 703

Leitprodukt:
Hochbeeteinfassung "Massenbergstraße"
Martin Blau
Metall & Gestaltung
Düsseldorfer Straße 111
42781 Haan

Tel. 02129 957555
Fax 02129 957557

www.martin-blau.de
info@martin-blau.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 2,000 St

**1.3.110 Ortbeton für Streifenfundamente/Sauberkeitsschicht**
Ortbeton für Streifenfundamente/Sauberkeitsschicht,
Beton C 20/25,
Ausführung gemäß statischer Berechnungen
Menge: 5,000 m3

*Hinweis: SCHUTZLAGE IN ABSTIMMUNG MIT WEG!!!*

**1.3.120 Schutzlage (Schutz der Dachabdichtung)**
Schutzlage liefern und als Schutz der Dachabdichtung vor mechanischer Beanspruchung bzw. bei Materialunverträglichkeit gemäß DIN 18531-2, mit 100 mm Überlappung fachgerecht verlegen.

Eigenschaften:
Material: 100 % Recycling-Kunststofffasern
Festigkeitsklasse: GRK 4
Dicke ca. 6,0 mm
Gewicht: mind. 900 g/m²
Verfügt über eine Europäische Technische Bewertung (ETA-13/0557) als Bestandteil der Systemlösungen.

Leitprodukt:

OPTIGRÜN-Schutzlage RMS 900
Artikelnr.: 14793
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 110,000 m2

#### Abschnitt 1.4 LANDSCHAFTSDACH

*Hinweis: VORBEMERKUNGEN LANDSCHAFTSDACH*
Die in den nachfolgenden Positionen beschriebenen Leistungen beschreiben ein aufeinander abgestimmtes System eines einzigen Herstellers. Sollte vom Leitprodukt abgewichen und ein Alternativ-Produkt angeboten werden, so sind folgende Auflagen zu erfüllen und entsprechend nachzuweisen:

Die ausgeschriebenen Leistungen beinhalten den neuesten Stand der Technik und Vegetationskunde unter besonderer Beachtung nachstehender Richtlinien, Anmerkungen und Qualitätskontrollen in ihren aktuellen Ausgaben.

Richtlinie für die Planung, Ausführung und Pflege von Dachbegrünungen (Dachbegrünungsrichtlinie)
Herausgeber: FLL Forschungsgesellschaft Landschaftsentwicklung/Landschaftsbau e.V., Bonn

Gartengestaltung und Landschaftsbau - Begrünung von Dächern und Decken auf Bauwerken (ÖNORM L 1131)
Anforderung an Planung, Ausführung und Erhaltung
Herausgeber: Österreichisches Normungsinstitut, Wien

Bewertungen von Dachbegrünungen nach FLL / ÖNORM
Herausgeber: FLL Forschungsgesellschaft Landschaftsentwicklung/Landschaftsbau e.V., Bonn bzw.
Herausgeber: Österreichisches Normungsinstitut, Wien

Prüfung der Wurzelschutzbahn
nach FLL-Verfahren über 2 bzw. 4 Jahre (Prüfmethoden nach DIN 4038/DIN 4062 sind unzureichend und nicht anwendbar)

Dachbegrünungssubstrate und Dränschichten
entsprechen den besonderen Anforderungen der o.g. Richtlinien

Entwässerung der Pflanzflächen
nach DIN 1986-2 (DIN 4095 gilt nicht für Dachflächen), 1986-100 und DIN EN 12056-4

Merkblatt über Umgang mit Tetrahydrofuran
Berufsgenossenschaft Chemie

Sicherheitsregeln für gärtnerische Arbeiten auf Bauwerken
Berufsgenossenschaft Gartenbau (aktueller Stand)

Richtlinien für Planung und Ausführung von Dächern (Flachdachrichtlinien)
Zentralverband des Deutschen Dachdeckerhandwerks

Qualitätskontrolle gleichwertiger Materialien, insbesondere der Substrate
Die Kennwerte der vom Bieter als gleichwertig angebotenen Materialien sind der ausschreibenden Stelle gemäß VOB Teil A, § 21 mit dem Angebot nachzuweisen und Materialproben vorzulegen. Die Güteüberwachung sollte wegen der Vergleichbarkeit der Untersuchungsmethoden an eine Landwirtschaftlichen Untersuchungs- und Forschungsanstalt nach den FLL-/ÖNORM-Methoden erfolgen.

Ausführung
durch qualifizierte und auf Dachbegrünung spezialisierte Betriebe des Garten- und Landschaftsbaues mit dem schriftlichen Nachweis ausgeführter Objekte und Fortbildungsnachweisen der letzten Jahre.

Wasserrückhaltung
Nachweis über wissenschaftlich¿er begleitete Versuche aufgrund von langjährigen Freilanduntersuchungen. Idealerweise über ein EDV-Simulationsprogramm unter Berücksichtigung der regionalen Wetterdaten.

Abnahme
nach FLL-Richtlinie bzw. ÖNORM L 1131 ca. 1 Jahr nach dem Aufbringen der Vegetation. Dabei werden ggf. Materialproben genommen und auf Kosten des AG analysiert. Bei Bedarf wird ein Sachverständiger hinzugezogen.
Die Optigrün-Systemlösung Landschaftsdach verfügt über die Europäische Technische Bewertung ETA-13/0557.
Alle als gleichwertig angebotenen Alternativen müssen über diese oder eine vergleichbare Bewertung verfügen.

Leitprodukt:

Optigrün Landschaftsdach (0-5 Grad DN)
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)

**1.4.10 Schutzlage (Schutz der Dachabdichtung)**
*** Bezugsbeschreibung
Schutzlage liefern und als Schutz der Dachabdichtung vor mechanischer Beanspruchung bzw. bei Materialunverträglichkeit gemäß DIN 18531-2, mit 100 mm Überlappung fachgerecht verlegen.

Eigenschaften:
Material: 100 % Recycling-Kunststofffasern
Festigkeitsklasse: GRK 4
Dicke ca. 6,0 mm
Gewicht: mind. 900 g/m²
Verfügt über eine Europäische Technische Bewertung (ETA-13/0557) als Bestandteil der Systemlösungen.

Leitprodukt:

OPTIGRÜN-Schutzlage RMS 900
Artikelnr.: 14793
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 110,000 m2

**1.4.20 Schutzlage hochführen**
*** wie Position 1.4.10
Schutzlage an der Hochbeeteinfassung ca. 500 mm i.M. hochführen.
Menge: 45,000 m

**1.4.30 wasserdichte Wurzelschutzbahn 1,0 mm**
*** Bezugsbeschreibung
wasserdichte Teich- und Wurzelschutzbahn 1,0 mm, ohne Gewebeeinlage, garantiert regeneratfrei, liefern und mit 5 cm Überlappung verschweißen. Als wasserdichte Wanne einschließlich Nahtversiegelung fachgerecht ausführen.

Eigenschaften:
Material: PVC-P
Farbe: olivgrün
nicht bitumenverträglich, UV-stabilisiert
Nenndicke: ca. 0,95 mm
Flächengewicht: ca. 1,29 kg/m²
Reißfestigkeit: längs/quer > 17 (+ 2) N/mm²
Reißdehnung: längs/quer > 280 %
ohne DEHP (DOP) Weichmacher
Verfügt über eine Europäische Technische Bewertung (ETA-13/0557) als Bestandteil der Optigrün-Systemlösungen.

Leitprodukt:

OPTIGRÜN-Teich- und Wurzelschutzbahn TWB 1,0 mm, ohne Gewebeeinlage
Artikelnr.: 15063
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 110,000 m2

**1.4.40 wasserdichte Wurzelschutzbahn hochführen**
Wurzelschutz aus Vorposition an der Hochbeeteinfassung
hochführen und fachgerecht befestigen.
Anschlusshöhe bis ca. 500 mm
Menge: 45,000 m

**1.4.50 Rand- und Eckbereich Wurzelschutzbahn herstellen**
*** wie Position 1.4.30
Wurzelschutz in Rand- und Eckbereichen herstellen,
an der Hochbeeteinfassung
hochführen und fachgerecht befestigen.
Anschlusshöhe bis ca. 500 mm
Menge: 1,000 Stk

**1.4.60 Durchbruch Wurzelschutzbahn herstellen**
*** wie Position 1.4.30
Durchbruch in Wurzelschutz herstellen, fachgerecht befestigen und versiegeln.
Menge: 1,000 Stk

**1.4.70 Schutzlage (Schutz der Wurzelschutzbahn)**
Schutzlage liefern und als Schutz der Wurzelschutzbahn vor mechanischer Beanspruchung bzw. bei Materialunverträglichkeit gemäß DIN 18531-2, mit 100 mm Überlappung fachgerecht verlegen.

Eigenschaften:
Material: 100 % Recycling-Kunststofffasern
Festigkeitsklasse: GRK 4
Dicke ca. 6,0 mm
Gewicht: mind. 900 g/m²
Verfügt über eine Europäische Technische Bewertung (ETA-13/0557) als Bestandteil der Systemlösungen.

Leitprodukt:

OPTIGRÜN-Schutzlage RMS 900
Artikelnr.: 14793
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 110,000 m2

**1.4.80 Schutzlage hochführen**
Schutzlage aus Vorposition an der Hochbeeteinfassung ca. 500 mm i.M. hochführen.
Menge: 45,000 m

**1.4.90 Drän- und Wasserspeicherelement**
*** Bezugsbeschreibung
Drän- und Wasserspeicherelement aus HDPE-Recycling-Regenerat mit hohem Wasserspeicher liefern und fachgerecht nach Herstellerangaben einbauen. Hochbelastbar mit unterseitigem Kanalsystem zur Drainierung und oberseitigen Diffusions- und Entwässerungsbohrungen.

Technische Merkmale:
Umlaufende Randüberlappung zur Verhinderung des Auseinanderrutschens bei der Verfüllung.
Verlegung mit Kreuz. und T-Stoß ermöglicht minimalen Verschnitt.

Technische Daten:
Material: HDPE-Recycling-Regenerat
Nenndicke: ca. 60 mm
Flächengewicht: ca. 2,3kg/m²
Farbe: schwarz/grau
Öffnungen zur Belüftung und Diffusion, trittstabil
Druckfestigkeit verfüllt bei 10% Stauchung: ca. 650 kN/m² (bündig verfüllt mit Splitt 2/5)
Druckfestigkeit unverfüllt bei 10% Stauchung: ca. 102 kN/m²
Entwässerungsleistung geprüft nach DIN EN ISO 12958 bei 2% Gefälle: 2,29 l/(m*s)
Füllvolumen (lose): ca. 45 l/m²
Wasserspeicherfähigkeit verfüllt (mit Perl 8/16):
ca. 23 l/m²
Wasserspeicherfähigkeit unverfüllt: ca. 36 l/m²
Verfügt über eine Europäische Technische Bewertung (ETA-13/0557) als Bestandteil der Systemlösungen.

Leitprodukt:

Optigrün-Drän- und Wasserspeicherelement FKD 60BO
Artikelnr.: 31420
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 110,000 m2

**1.4.100 Perl 8/16 in Drain- und Wasserspeicherelement**
*** wie Position 1.4.90
Dränschicht Perl 8/16 liefern und damit das
Dränelement FKD 60BO verfüllen.
Füllmenge: ca. 50 l/m² (lose)
Setzung und ggf. Blasverlust sind zusätzlich einzurechnen.

Leitprodukt:

OPTIGRÜN-Dränschicht Perl 8/16

Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 6,000 m3

**1.4.110 Filtervlies**
Filtervlies liefern und als Filterschicht zwischen Dränschicht und Substrat mit 100 mm Überlappung verlegen.

Einsatzbereich:
Auf Extensiv-/Intensivbegrünungen zwischen Dränschicht und Substrat/Tragschicht.

Eigenschaften:
Material: 100 % PP (Polypropylen)
Nenndicke: ca. 1,1 mm
Flächengewicht: ca. 105 g/m²
Farbe: weiß
Festigkeitsklasse: GRK 2
Höchstzugkraft nach EN ISO 10319 längs/quer: 7,5 KN/m
Vertikale Wasserdurchlässigkeit nach EN ISO 11058: 130 l/(m²*s)
Mit CE-Zertifizierung.
Verfügt über eine Europäische Technische Bewertung (ETA-13/0557) als Bestandteil der Systemlösungen.

Leitprodukt:

OPTIGRÜN-Filtervlies FIL 105
Artikelnr.: 14738
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 110,000 m2

**1.4.120 Kontrollschacht**
*** Bezugsbeschreibung
Kontrollschacht FSA 40 zur Revisionierung von Dachabläufen.

Einsatzbereich:
Über Dachabläufen in der Fläche und in Randbereichen von begrünten Dächern.

Technische Daten:
Material: Aluminium, 2 mm
Abmessungen: 400 x 400 x 100 mm
Mit vorperforiertem Dämmkeilprofil

Liefern und fachgerecht nach Herstellerangaben einbauen.

Leitprodukt:

Optigrün-Kontrollschacht FSA 40 zur Revisionierung von Dachabläufen
Artikelnr.: 31922
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.4.130 Kontrollschacht-Deckel**
*** wie Position 1.4.120
Kontrollschacht-Deckel DSA 40I zur Abdeckung von Kontrollschacht mit den Abmessungen 400 x
400 mm in intensiv begrünten
Dachflächen. Inkl. Befestigungsmaterial.

Eigenschaften:
Abmessung: 408 x 408 mm
Material: Aluminium mit Antirutschbeschichtung, 3 mm
Farbe: Anthrazit (RAL 7016)
Belastbarkeit: 800 kg
Mit Umkantung und unterseitig verstärkt

Liefern und nach Herstellereingaben einbauen.

Leitprodukt:

Optigrün-Kontrollschacht-Deckel DSA 40I zur Abdeckung von Optigrün-Kontrollschächte
Artikelnr.: 31914
Optigrün International AG
Am Birkenstock 15-19
D-72505 Krauchenwies
Tel.: +49 (7576) 772-0
Fax: +49 (7576) 772-299
E-Mail: info (at) optigruen.de
oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.4.140 Kontrollschacht-Aufstockelement 5 - 50 mm**
*** wie Position 1.4.120
Aufstockelement 50 mm für Kontrollschacht mit den Abmessungen 400 x 400 mm inkl. Befestigungsmaterial.

Eigenschaften:
Höhe: 50 mm
Abmessung: 400 x 400 mm
Material: Aluminium, 2 mm

Liefern und nach Herstellereingaben einbauen.

Leitprodukt:

Aufstockelement 50 mm für Optigrün-Kontrollschächte
Artikelnr.: 31905
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.4.150 Kontrollschacht-Aufstockelement 10 - 100 mm**
*** wie Position 1.4.120
Aufstockelement 100 mm für Kontrollschacht mit den Abmessungen 400 x 400 mm inkl. Befestigungsmaterial.

Eigenschaften:
Höhe: 100 mm
Abmessung: 400 x 400 mm
Material: Aluminium, 2 mm

Liefern und nach Herstellereingaben einbauen.

Leitprodukt:

Aufstockelement 100 mm für Optigrün-Kontrollschächt
Artikelnr.: 31906
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 10,000 Stk

**1.4.160 Untersubstrat leicht**
Untersubstrat leicht für Tiefgaragen mit geringer Tragfähigkeit unter Intensivbegrünungen liefern und zwischen Filtermatte und Vegetationstragschicht einbauen.
Die Einbaustärke gem. Planung beträgt ca. 10 cm bis 50 cm.

Der materialbezogene Verdichtungsfaktor beträgt:
- Allgemein: ca. 1,20
- bei pneumatischem Einbau: bis ca. 1,30
 (bei ca. 80 m mittlerer Schlauchlänge)
und ist einzukalkulieren.

Kenndaten:
Gesamtporenvol.: > 55-60 Vol%
max. Wasserkap.: > 25 Vol%
Salzgehalt: < 2,5 g/l
organ. Substanz: < 40 g/l
pH-Wert: 5,5-8,5
Gewicht wassergesättigt: ca. 1000-1250 kg/m³
Verfügt über eine Europäische Technische Bewertung (ETA-13/0557) als Bestandteil der Systemlösungen.

Sonstige Kenndaten haben den Anforderungen des in den Vorbemerkungen beschriebenen Profils zu entsprechen.
Bei Produktalternativen ist dem Angebot zur Prüfung der Materialgleichwertigkeit ein Prüfzeugnis eines unabhängigen Prüfinstituts beizufügen, aus dem alle geforderten Kennwerte ersichtlich sind.

Abrechnung erfolgt nach Lieferschein.

Leitprodukt:

OPTIGRÜN-Untersubstrat U-leicht für Tiefgaragen mit geringer Tragfähigkeit
Artikelnr.: 160
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 25,000 m3

**1.4.170 Intensivsubstrat leicht**
*** Bezugsbeschreibung
Intensivsubstrat leicht als Vegetationstragschicht für Intensivbegrünungen, auf Dachflächen mit geringer Tragfähigkeit, strukturstabilisiert für breites Pflanzenspektrum geeignet, liefern und auf die natürlich
verdichtete Schichthöhe von 30 cm einbauen.

Der materialbezogene Verdichtungsfaktor beträgt:
- Allgemein: ca. 1,30
- bei pneumatischem Einbau: ca. 1,33
 (bei ca. 80 m mittlerer Schlauchlänge)
und ist einzukalkulieren.

Kenndaten:
Gesamtporenvol.: > 60-75 Vol%
max. Wasserkap.: > 45 Vol%
Salzgehalt: < 2,5 g/l
organ. Substanz: < 90 g/l
pH-Wert: 6,0-8,5
Gewicht wassergesättigt: ca. 1300-1480 kg/m³
Verfügt über eine Europäische Technische Bewertung (ETA-13/0557) als Bestandteil der Optigrün-Systemlösungen.

Sonstige Kenndaten haben den Anforderungen der FLL-Richtlinien bzw. der ÖNORM L 1131 zu entsprechen.
Bei Produktalternativen ist dem Angebot zur Prüfung der Materialgleichwertigkeit ein Prüfzeugnis eines unabhängigen Prüfinstituts beizufügen, aus dem alle geforderten Kennwerte ersichtlich sind.

Leitprodukt:

OPTIGRÜN-Intensivsubstrat i-leicht
Artikelnr.: 180
Optigrün International AG
Am Birkenstock 15-19
D-72505 Krauchenwies
Tel.: +49 (7576) 772-0
Fax: +49 (7576) 772-299
E-Mail: info (at) optigruen.de

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 35,000 m3

**1.4.180 Substrat für Anhügelung**
*** wie Position 1.4.170
Substrat der Hauptposition für Anhügelungen als Gestaltungselement und zur Steigerung der Artenvielfalt liefern und nach Planungsvorgabe unter Berücksichtigung der Statik einbauen.

Die Abrechnung erfolgt nach Lieferschein.
Menge: 25,000 m3

#### Abschnitt 1.5 ENTWÄSSERUNG

*Hinweis: VORBEMERKUNGEN ENTWÄSSERUNG*
Die in den nachfolgenden Positionen beschriebenen Leistungen beschreiben ein aufeinander abgestimmtes System eines einzigen Herstellers.
Das ausgeschriebene Ablaufsystem dient der Regelentwässerung und Notentwässerung im 100-jährigen Regenereignis.
Sollte vom Leitprodukt abgewichen und ein Alternativ-Produkt angeboten werden, so ist auch hier ein aufeinander abgestimmtes Sytem eines einzigen Herstellers mit denselben Eigenschaften zu wählen.

Leitprodukt:

LOROWERK K.H.Vahlbrauk GmbH & Co.KG
Kriegerweg 1
37581 Bad Gandersheim
Mobil: +49 170 96 46 066
Mail: thomas.cassel@lorowerk.de

oder gleichwertig
Angebotener Hersteller: '....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)

**1.5.10 Kiesfangkorb 80 mm hoch**
Kiesfangkorb 80 mm hoch,
aus Edelstahl 1.4301
WG: 4
HxBxL: 316 x 316 x 80 mm

liefern und fachgerecht montieren

Leitprodukt:

LORO-DRAINJET/DRAINLET Kiesfangkorb
Artikelnr.: 19979.000X

LOROWERK K.H.Vahlbrauk GmbH & Co.KG
Kriegerweg 1
37581 Bad Gandersheim
Mobil: +49 170 96 46 066
Mail: thomas.cassel@lorowerk

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.5.20 Flachdach-Schnellablauf**
Flachdach-Schnellablauf
Grundeinheit für Druckströmung mit planmäßiger Vollfüllung
und Freispiegelströmung, nach DIN EN 1253 mit erhöhtem
Qualitätsstandard, mit Klemmflansch, als Los- und
Festflanschkonstruktion, aus Edelstahl, Auslauf senkrecht,
ohne Wärmedämmung, einteilig, bestehend aus Ablauftopf,
Losflansch, einschließlich Kompressionsdichtungen, DN 100
WG: 4
ABM1: 100
HxBxL: 300 x 300 x 296 mm

liefern und fachgerecht montieren

Leitprodukt:

LORO-DRAINJET/LET Flachdach-Schnellablauf
Artikelnr.: 21901.100X

LOROWERK K.H.Vahlbrauk GmbH & Co.KG
Kriegerweg 1
37581 Bad Gandersheim
Mobil: +49 170 96 46 066
Mail: thomas.cassel@lorowerk

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.5.30 Rohr, aus Edelstahl**
Rohr, aus Edelstahl, Werkstoff Nr. 1.4404,
gebeizt und passiviert, nach DIN EN 1124 mit erhöhtem
Qualitätsstandard, mit 2-Kammern-Steckmuffenverbindung,
Baustoffklasse A1, formstabil, bruchfest, rückstausicher, 500
mm, + 1 Muffe, DN 100
WG: 10
ABM1: 100
HxBxL: 118 x 118 x 570 mm

liefern und fachgerecht montieren

Leitprodukt:

LORO-XCL Rohr, aus Edelstahl
Artikelnr.: 5.1301100C

LOROWERK K.H.Vahlbrauk GmbH & Co.KG
Kriegerweg 1
37581 Bad Gandersheim
Mobil: +49 170 96 46 066
Mail: thomas.cassel@lorowerk

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.5.40 Bogen, aus Edelstahl**
Bogen, aus Edelstahl, Werkstoff Nr. 1.4404,
gebeizt und passiviert, nach DIN EN 1124 mit erhöhtem
Qualitätsstandard, mit 2-Kammern-Steckmuffenverbindung,
Baustoffklasse A1, formstabil, bruchfest, rückstausicher, 45
Grad, DN 100
WG: 10
ABM1: 100
HxBxL: 116 x 194 x 291 mm

liefern und fachgerecht montieren

Leitprodukt:

LORO-XCL Bogen, aus Edelstahl
Artikelnr.: 5.320.100C

LOROWERK K.H.Vahlbrauk GmbH & Co.KG
Kriegerweg 1
37581 Bad Gandersheim
Mobil: +49 170 96 46 066
Mail: thomas.cassel@lorowerk

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.5.50 Übergangsrohr konzentrisch**
Übergangsrohr konzentrisch, konzentrisch, aus
Edelstahl, Werkstoff Nr. 1.4404, gebeizt und passiviert, nach
DIN EN 1124 mit erhöhtem Qualitätsstandard, mit
2-Kammern-Steckmuffenverbindung, Baustoffklasse A1,
formstabil, bruchfest, rückstausicher, DN 100/150
WG: 10
ABM1: 100 ABM2: 150
HxBxL: 159 x 159 x 225 mm

liefern und fachgerecht montieren

Leitprodukt:

LORO-XCL Übergangsrohr konzentrisch
Artikelnr.: 5.600.DF0C

LOROWERK K.H.Vahlbrauk GmbH & Co.KG
Kriegerweg 1
37581 Bad Gandersheim
Mobil: +49 170 96 46 066
Mail: thomas.cassel@lorowerk

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.5.60 Dichtelement aus Elastomer**
Dichtelement aus Elastomer, für
Steckmuffenverbindung, DN 100
WG: 7
ABM1: 100
HxBxL: 120 x 120 x 27 mm

liefern und fachgerecht montieren

Leitprodukt:

LORO-X Dichtelement aus Elastomer
Artikelnr.: 00911.100X

LOROWERK K.H.Vahlbrauk GmbH & Co.KG
Kriegerweg 1
37581 Bad Gandersheim
Mobil: +49 170 96 46 066
Mail: thomas.cassel@lorowerk
oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

**1.5.70 Gleitmittel 250 Gramm**
Gleitmittel 250 Gramm
WG: 7

liefern und nach Bedarf bei der Montage verwenden.

Leitprodukt:

LORO-X Gleitmittel 250 Gramm
Artikelnr.: 00986.000X

LOROWERK K.H.Vahlbrauk GmbH & Co.KG
Kriegerweg 1
37581 Bad Gandersheim
Mobil: +49 170 96 46 066
Mail: thomas.cassel@lorowerk

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 1,000 Stk

#### Abschnitt 1.6 VEGETATIONSARBEITEN

*Hinweis: Vorbemerkungen Pflanzarbeiten*
Vorbemerkungen Pflanzarbeiten

1.Allgemeines

Baubeschreibung

Den Pflanzarbeiten liegen die DIN 18916 und die Richtlinien der Forschungsgesellschaft Landschaftsentwicklung Landschaftsbau e.v. (FLL) zugrunde. Diese sind strikt einzuhalten.

Dem Bieter wird empfohlen, sich vor Angebotsabgabe über die örtlichen Verhältnisse und Planunterlagen von der Bauleitung im Umwelt und Grünflächenamt Herrn Wollny (Telefon 0234/910-3498)  informieren zu lassen.

Der AN kann aus der Nichtkenntnis der vorhandenen Gegebenheiten keine späteren Nachforderungen ableiten.

Alle vom Auftragnehmer verursachten Verschmutzungen angrenzender oder im Baubereich liegender Strassen, Plätze, Sinkkästen etc. sind unaufgefordert zu beseitigen. Desgleichen gehören hierzu alle Massnahmen der Wasserhaltung einschl. Beseitigung aller Auswirkungen des Oberflächenwassers, d. h. Schutz von Gebäuden und sonstigen Anlagen vor Wasser oder Schlamm, Ableiten stehender Pfützen. Die Verkehrssicherungspflicht trägt der Auftragnehmer.

Die Verkehrssicherung und die Besorgung aller benötigten Genehmigungen (Park- und Halteverbote) obliegen dem Auftagnehmer. Er hat die Baustellenabsperrungen und Sicherungen zur Verfügung zu stellen.

2. Abladestelle

Die Solitärgehölze und Straßenbäume werden bauseits gestellt  und von der beauftragten Baumschule frei Baustelle geliefert

*Hinweis: HOCHBEET*

**1.6.10 Bauseits angelieferte Solitärgehölze abladen**
Bauseits angelieferte Solitärgehölze mit dem Bagger waagerecht vom LKW abladen. Der erste Befestigungspunkt mittels Tragegurt liegt mittig am Stamm, der zweite Befestigungspunkt befindet sich am Wurzelballen.
Da die Anlieferung der Bäume mit Sattelfahrzeugen erfolgt, die in der Lieferbaumschule "von oben"
beladen wurden, muss auch des Entladen entsprechend "von oben" erfolgen.
Qualität: Solitär, 4 xv, mit Drahtballen, Höhe 350-400, Breite 150-200
Menge: 3,000 Stk

**1.6.20 Solitärgehölze transportieren**
Bauseits angelieferte Solitärgehölze an vorbestimmter Abladestelle  laden, im Stadtgebiet transportieren (bis zu 10 km) und an der Baustelle abladen.
Menge: 3,000 Stk

**1.6.30 Pflanzgruben auskoffern**
Pflanzgrube in Pflanzsubstrat des Hochbeets herstellen. Das Substrat ist gemäß anstehender Schichten zu separieren (Intensiv- und Untersubstrat), seitlich zu lagern und nach erfolgter Pflanzung fachgerecht anzuarbeiten.

Die Maße der Pflanzgruben sind:
2,00 x  2,00  m.
Die Aushubtiefe beträgt bis 1,00 m.
Menge: 3,000 m3

**1.6.40 Solitärgehölze pflanzen**
Solitärgehölze der Pos.1.1.40 in vorbereitete Pflanzgruben pflanzen.  Die Drahtballierung und die Verknotung des Ballenleines am Wurzelhals sind vor der Verfüllung zu lösen. Im Zuge der Pflanzung sind alle notwendigen Schnittmaßnahmen durchzuführen. Nach dem Pflanzen sind die Solitärgehölze mit mindestens 50 l/Pflanze zu wässern. Die Gestellung des Wassers ist Sache des Auftragnehmers.
Die anfallenden Stoffe laden und gemäß Vorbemerkungen beseitigen.
Menge: 3,000 Stk

**1.6.50 Düngung bei Pflanzung**
Startdüngung für gepflanzte Bäume liefern und einbringen.
Die geforderte Düngermenge in den obereren Substrathorizont gleichmäßig austreuen und einarbeiten.

Hersteller : Fa. Oscorna
Type: 1 kg Oscorna-Hornamon-Baumdünger
  2,5 kg Oscorna Bodenaktivator

Die angegebene Düngermenge von 3,5 kg gilt pro Baum.

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

**1.6.60 Wurzelballenverankerung**
Wurzelballenverankerung, liefern und den Herstellerangaben entsprechend einbauen.
Der E.P: gilt einschließlich Lieferung aller benötigeten Werkzeuge und Hilfsmaterialien.

Möglicher Lieferant:

GEFA Produkte Fabritz GmbH
Elebestraße 12
87400 Krefeld

www.gefafabritz.de

Produkt: System Treelock 25

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

**1.6.70 Verdunstungsschutz**
Verdunstungs- und Stammschutz am Stamm mit Stammschutzanstrich, Mindest-Wirksamkeitsdauer 2 Jahre, Farbton weiß, Stammhöhe bis 2 m.
Die Position umfasst die Lieferung aller benötigten Materialien und Hilfsmittel (Voranstrich, Schleifmittel)

Streichfläche/Baum: ca. 0,45 m²

Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

**1.6.80 Gießrand**
Gießrand aus Kunstoff, Durchmesser 67 cm (Fassungsvermögen 55 l) mit Zipverbindung und Kokusmatte liefern, setzen und nach Beenbdigung der Pflege abbauen und zum Technischen Betrieb der Stadt Bochum (Am Umweltpark) transportieren.

Möglicher Lieferant:

arboa e.K. tree safety
Dornhaldenstraße 5
70199 Stuttgart
www.arboa.com

Gewähltes Produkt; Arboa GreeWell

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: PFLANZFLÄCHE STRASSENBÄUME*

**1.6.81 Oberboden für Pflanzflächen liefern und einbauen**
Mutterboden / Oberboden der LAGA-Kategorie Z 0 bzw.
entsprechend den Prüfwerten der BBodSchV für die
Nutzungsart "Wohngebiete", Wirkungspfad Boden-Mensch
und Boden-Pflanze, schluffig, feinsandig, unkrautfrei,
Homogenbereich 0, liefern und fachgerecht einbauen.

Einbauort: Pflanzflächen Straßenbäume
Einbaustärke: ca. 40 cm

Der gelieferte Boden muss den jeweils geltenden
Vorsorgewerten des Bundesbodenschutzgesetzes (BBodSchG),
der Bundes-Bodenschutz- und Altlastenverordnung
(BBodSchV) und des Merkblatts Nr. 44 "Anforderungen an das Aufbringen und Einbringen von Materialien auf und in den Boden" des Landesumweltamtes NRW
in der gültigen Fassung entsprechen. Entsprechende
Nachweise sind vom Auftragnehmer unaufgefordert vor Einbau zu erbringen.

Abrechnung nach Lieferschein.
Menge: 26,000 m³

**1.6.110 Bauseits angelieferte Bäume abladen**
Bauseits angelieferte Bäume mit dem Bagger waagerecht vom LKW abladen. Der erste Befestigungspunkt mittels Tragegurt liegt mittig am Stamm, der zweite Befestigungspunkt befindet sich am Wurzelballen.
Da die Anlieferung der Bäume mit Sattelfahrzeugen erfolgt, die in der Lieferbaumschule "von oben"
beladen wurden, muss auch des Entladen entsprechend "von oben" erfolgen.
Qualität: Solitär, aewS, Hochstamm, 4xv, mDB
Menge: 3,000 Stk

**1.6.120 Bäume transportieren**
Bauseits angelieferte Bäume an vorbestimmter Abladestelle  laden, im Stadtgebiet transportieren (bis zu 10 km) und an der Baustelle abladen.
Menge: 3,000 Stk

**1.6.130 Pflanzgruben auskoffern**
Es handelt sich um Standorte, die durch Tiefbau-Vorunternehmer fertggestellt wurden. Die Baumscheiben sind bis zur Pflanzung mit Boden- und oder Sand /Schotter - Materialien aufgefüllt worden.Daher ist bei der Auskofferung der Baumscheiben mit entsprechend verunreinigten Bodenmaterial zu rechnen; Boden Homogenbereich A.
Die Materialien sind auszukoffern und gemäß  Vorbemerkungen
zu entsorgen.
Die Maße der Baumscheiben sind:
2,00 x  2,00  m und 2,00 x 3,00 m.
Die Aushubtiefe beträgt 1,20 m.
Menge: 3,000 m3

**1.6.140 Bäume pflanzen**
Bauseits angelieferte Bäume in vorbereitete Pflanzgruben pflanzen.  Die Drahtballierung und die Verknotung des Ballenleines am Wurzelhals sind vor der Verfüllung zu lösen. Im Zuge der Pflanzung sind alle notwendigen Schnittmaßnahmen durchzuführen. Nach dem Pflanzen sind die Solitärgehölze mit mindestens 50 l/Pflanze zu wässern. Die Gestellung des Wassers ist Sache des Auftragnehmers.
Die anfallenden Stoffe laden und gemäß Vorbemerkungen beseitigen.
Menge: 3,000 Stk

**1.6.150 Düngung bei Pflanzung**
Startdüngung für gepflanzte Bäume liefern und einbringen.
Die geforderte Düngermenge in den obereren Substrathorizont gleichmäßig austreuen und einarbeiten.

Hersteller : Fa. Oscorna
Type: 1 kg Oscorna-Hornamon-Baumdünger
  2,5 kg Oscorna Bodenaktivator

Die angegebene Düngermenge von 3,5 kg gilt pro Baum.

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

**1.6.160 Wurzelballenverankerung**
Wurzelballenverankerung, liefern und den Herstellerangaben entsprechend einbauen.
Der E.P: gilt einschließlich Lieferung aller benötigeten Werkzeuge und Hilfsmaterialien.

Möglicher Lieferant:

GEFA Produkte Fabritz GmbH
Elebestraße 12
87400 Krefeld

www.gefafabritz.de

Produkt: System Treelock 25

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

**1.6.170 Verdunstungsschutz**
Verdunstungs- und Stammschutz am Stamm mit Stammschutzanstrich, Mindest-Wirksamkeitsdauer 2 Jahre, Farbton weiß, Stammhöhe bis 2 m.
Die Position umfasst die Lieferung aller benötigtenMaterialien und Hilfsmittel (Voranstrich, Schleifmittel)

Streichfläche/Baum: ca. 0,45 m²

Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

**1.6.180 Gießrand**
Gießrand aus Kunstoff, Durchmesser 67 cm (Fassungsvermögen 55 l)mit Zipverbindung und Kokusmatte liefern, setzen und nach Beenbdigung der Pflege abbauen und zum Technischen Betrieb der Stadt Bochum (Am Umweltpark) transportieren.

Möglicher Lieferant:

arboa e.K. tree safety
Dornhaldenstraße 5
70199 Stuttgart
www.arboa.com

Gewähltes Produkt; Arboa GreeWell

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: STAUDEN- UND ZWIEBELPFLANZUNG*

**1.6.190 Staudenmischung "Indian Sunset" liefern und pflanzen**
Staudenmischung "Indian Sunset" liefern und pflanzen
Staudenmischpflanzen "Indian Sunset" , Artenliste,
Anzahl und Charakteristik entsprechend Merkblatt des Bundes
Deutscher Staudengärtner (BdS) liefern und pflanzen.
Die Mischpflanzung besteht aus
ca . 600 Stück Stauden pro 100 qm, ca . 3.600 Stück
Zwiebeln pro 100 qm (siehe Folgeposition) und ca. 13g Einsaat pro 100 qm.
Herbst - oder Frühjahrspflanzung der Stauden im TB 9 x 9 bis 1 1x 11c m und Bodendecker im Topfballen 8-11 in vorbereitete Pflanzfläche pflanzen, (ausschließlich Herbstpflanzung der Zwiebeln), sodass maximal 2 Pflanzzeiträume notwendig werden.

Pflanzung in organisch geformten Tuffs zu min. 1,5 qm bis max. 3,0 qm (Durchmesser: ca. 1,40 m bis 1,95 m) in Abstimmung mit örtlicher Bauüberwachung.
Menge: 175,000 m2

**1.6.200 Blumenzwiebel liefern und setzen**
Blumenzwiebel der Vorposition liefern und setzen,
in vorbereitete Pflanzfläche.

Pflanzung in organisch geformten Tuffs zu min. 0,2 qm bis max. 0,3 qm (Durchmesser: ca. 0,50 m bis 0,60 m) in Abstimmung mit örtlicher Bauüberwachung.
Menge: 6300,000 Stk

*Hinweis: SONSTIGES / PFLANZFLÄCHEN*

**1.6.210 Pflanzfläche mulchen, Mineralisch**
Mineralischen Mulch liefern und Pflanzflächen
nach dem Pflanzen gegen Verunkrautung und Austrocknung schützen mit mineralischem Mulch (Lava)

Körnung Lava  2-8 mm
Stärke der Mulchdecke5-7 cm

Abrechnungseinheit: m2
Menge: 175,000 m2

#### Abschnitt 1.7 FERTIGSTELLUNGSPFLEGE

*Hinweis: Vorbemerkung Fertigstellungspflege*
Vorbemerkung Fertigstellungspflege

Für die Fertigstellungspflege ist die DIN 18916 und 18919 bindend.
Nach jedem Pflegegang sind trockene und
beschädigte Pflanzenteile abzuschneiden und zu entfernen.
Jeder der nachfolgend aufgeführten Arbeitsgänge bedarf
der Zustimmung der Bauleitung.
Der Auftragnehmer hat die anstehenden Wässerungen dem AG spätestens einen Tag vor der Ausführung unter Nennung der Standorte/Straßen/Bezirke anzuzeigen. Diese Anzeige dient dem AG als Nachhalt über die ausgeführten Wässerungsgänge. Der AG behält sich Kontrollen über die Wässerungen vor.

Werden mehr oder weniger Pflegegänge als vorgesehen
erforderlich, so wird der E.P. durch die Anzahl der
Arbeitsgänge dividiert und dieser Betrag als E.P. Je Arbeitsgang
zugrunde gelegt.

Wasser kann nicht vom AG gestellt werden.

*Hinweis: SOLITÄRGEHÖLZE*

**1.7.10 Solitärgehölze wässern, 16 x**
Solitärgehölz wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.7.20 Düngen der Solitärgehölze, 1 x**
Düngen der Solitärgehölze, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: STRASSENBÄUME*

**1.7.30 Straßenbäume wässern, 16 x**
Straßenbäume wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.7.40 Düngen der Straßenbäume, 1 x**
Düngen der Straßenbäume, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: PFLANZFLÄCHEN*

**1.7.50 Wässern Pflanzflächen, 16 x**
Wässern der Pflanzflächen (Stauden), die Anzahl der Arbeitsgänge
ist abhängig von den natürlichen Niederschlägen und ist
mit der Bauüberwachung abzustimmen.

Jeder Arbeitsgang ist vor Durchführung anzukündigen
und nach
Durchführung schriftlich zu dokumentieren.

Wasser ist auf die Baustelle zu liefern und an die
jeweilige
Bewässerungsstelle zu transportieren,

Anzahl der Arbeitsgänge: 16
Mindestwassermenge je Arbeitsgang/m² 25 l

Abrechnung nach schriftl. Nachweis über erbrachten
Pflegegang

Der E. P. gilt für 16 Arbeitsgänge.
Menge: 175,000 m²

**1.7.60 Durchputzen der Pflanzflächen, 6 x**
Lockern der Pfanzflächen (Stauden), abgestorbene Pflanzenteile abschneiden. Fläche von Unkraut, Steinen ab 5 cm Durchmesser und sonstigem Unrat säubern, Gießränder
nacharbeiten, Dauerunkräuter ausgraben.
Bearbeitungstiefe unter Beachtung der jeweiligen Pflanzenart, im Mittel 3 cm. Der Einsatz von Herbiziden ist nicht zulässig. Anfallende Stoffe entsprechend Vorbemerkungen beseitigen,

Die Anzahl der Arbeitsgänge ist mit der Bauüberwachung
abzustimmen. Jeder Arbeitsgang ist vor Durchführung
anzukündigen und nach Durchführung schriftlich zu
dokumentieren.

Anzahl der Arbeitsgänge: 6

Abrechnung nach schriftl. Nachweis über erbrachten
Pflegegang

Der E. P. gilt für 6 Arbeitsgänge.
Menge: 175,000 m²

**1.7.70 Düngen der Pflanzflächen, 1 x**
Düngen der Pflanzung (Stauden) als
Erhaltungs- und Regenerationsdüngung entsprechend Herstellerangaben flächig durchführen,
Aufwandmenge ca. 60 g / qm,
Zeitpunkt der Düngung: vor Abnahme der Pflanzung /
Ende der Fertigstellungspflege, i.d.R. Mai bis Juli.

In den Einheitspreis ist 1 Arbeitsgang pro qm
einzukalkulieren.
Abrechnung nach gedüngten Einheiten.

Jeder Arbeitsgang ist vor Durchführung anzukündigen
und nach Durchführung schriftlich zu dokumentieren.

Produkt:
z.B.Stauden Langzeitdünger 14+7+14,5 der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 175,000 m²

**1.7.80 Nachmulchen der Pflanzflächen, Mineralisch**
Nachmulchen der Pflanzflächen,
Mineralischen Mulch liefern und Pflanzflächen
nach dem Pflanzen gegen Verunkrautung und Austrocknung schützen mit mineralischem Mulch (Lava)

Körnung Lava  2-8 mm
Stärke der Mulchdeckebis 5 cm
Anzahl der Arbeitsgänge: 1 Stück

Jeder Arbeitsgang ist vor Durchführung anzukündigen
und nach Durchführung schriftlich zu dokumentieren.

Abrechnung nach schriftl. Nachweis über erbrachten Pflegegang / Wässerung.

Der E. P. gilt für 1 Arbeitsgänge
Menge: 175,000 m2

#### Abschnitt 1.8 ENTWICKLUNGSPFLEGE

*Hinweis: Vorbemerkung Entwicklungspflege*
Vorbemerkung Entwicklungspflege

Für die Entwicklungspflege ist die DIN 18916 und 18919 bindend.
Nach jedem Pflegegang sind trockene und
beschädigte Pflanzenteile abzuschneiden und zu entfernen.
Jeder der nachfolgend aufgeführten Arbeitsgänge bedarf
der Zustimmung der Bauleitung.
Der Auftragnehmer hat die anstehenden Wässerungen dem AG spätestens einen Tag vor der Ausführung unter Nennung der Standorte/Straßen/Bezirke anzuzeigen. Diese Anzeige dient dem AG als Nachhalt über die ausgeführten Wässerungsgänge. Der AG behält sich Kontrollen über die Wässerungen vor.

Werden mehr oder weniger Pflegegänge als vorgesehen
erforderlich, so wird der E.P. durch die Anzahl der
Arbeitsgänge dividiert und dieser Betrag als E.P. Je Arbeitsgang
zugrunde gelegt.

Wasser kann nicht vom AG gestellt werden.

*Hinweis: ENTWICKLUNGSPFLEGE 1. JAHR*

*Hinweis: SOLITÄRGEHÖLZE*

**1.8.10 Solitärgehölze wässern, 16 x**
Solitärgehölz wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.8.20 Düngen der Solitärgehölze, 1 x**
Düngen der Solitärgehölze, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: STRASSENBÄUME*

**1.8.30 Straßenbäume wässern, 16 x**
Straßenbäume wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.8.40 Düngen der Straßenbäume, 1 x**
Düngen der Straßenbäume, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: PFLANZFLÄCHEN*

**1.8.50 Wässern Pflanzflächen, 16 x**
Wässern der Pflanzflächen (Stauden), die Anzahl der Arbeitsgänge
ist abhängig von den natürlichen Niederschlägen und ist
mit der Bauüberwachung abzustimmen.

Jeder Arbeitsgang ist vor Durchführung anzukündigen
und nach
Durchführung schriftlich zu dokumentieren.

Wasser ist auf die Baustelle zu liefern und an die
jeweilige
Bewässerungsstelle zu transportieren,

Anzahl der Arbeitsgänge: 16
Mindestwassermenge je Arbeitsgang/m² 25 l

Abrechnung nach schriftl. Nachweis über erbrachten
Pflegegang

Der E. P. gilt für 16 Arbeitsgänge.
Menge: 175,000 m²

**1.8.60 Durchputzen der Pflanzflächen, 6 x**
Lockern der Pfanzflächen (Stauden), abgestorbene Pflanzenteile abschneiden. Fläche von Unkraut, Steinen ab 5 cm Durchmesser und sonstigem Unrat säubern, Gießränder
nacharbeiten, Dauerunkräuter ausgraben.
Bearbeitungstiefe unter Beachtung der jeweiligen Pflanzenart, im Mittel 3 cm. Der Einsatz von Herbiziden ist nicht zulässig. Anfallende Stoffe entsprechend Vorbemerkungen beseitigen,

Die Anzahl der Arbeitsgänge ist mit der Bauüberwachung
abzustimmen. Jeder Arbeitsgang ist vor Durchführung
anzukündigen und nach Durchführung schriftlich zu
dokumentieren.

Anzahl der Arbeitsgänge: 6

Abrechnung nach schriftl. Nachweis über erbrachten
Pflegegang

Der E. P. gilt für 6 Arbeitsgänge.
Menge: 175,000 m²

**1.8.70 Düngen der Pflanzflächen, 1 x**
Düngen der Pflanzung (Stauden) als
Erhaltungs- und Regenerationsdüngung entsprechend Herstellerangaben flächig durchführen,
Aufwandmenge ca. 60 g / qm,
Zeitpunkt der Düngung: vor Abnahme der Pflanzung /
Ende der Fertigstellungspflege, i.d.R. Mai bis Juli.

In den Einheitspreis ist 1 Arbeitsgang pro qm
einzukalkulieren.
Abrechnung nach gedüngten Einheiten.

Jeder Arbeitsgang ist vor Durchführung anzukündigen
und nach Durchführung schriftlich zu dokumentieren.

Produkt:
z.B.Stauden Langzeitdünger 14+7+14,5 der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 175,000 m²

**1.8.80 Nachmulchen der Pflanzflächen, Mineralisch**
Nachmulchen der Pflanzflächen,
Mineralischen Mulch liefern und Pflanzflächen
nach dem Pflanzen gegen Verunkrautung und Austrocknung schützen mit mineralischem Mulch (Lava)

Körnung Lava  2-8 mm
Stärke der Mulchdeckebis 5 cm
Anzahl der Arbeitsgänge: 1 Stück

Jeder Arbeitsgang ist vor Durchführung anzukündigen
und nach Durchführung schriftlich zu dokumentieren.

Abrechnung nach schriftl. Nachweis über erbrachten Pflegegang / Wässerung.

Der E. P. gilt für 1 Arbeitsgänge
Menge: 175,000 m2

*Hinweis: ENTWICKLUNGSPFLEGE 2. JAHR*

*Hinweis: SOLITÄRGEHÖLZE*

**1.8.90 Solitärgehölze wässern, 16 x**
Solitärgehölz wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.8.100 Düngen der Solitärgehölze, 1 x**
Düngen der Solitärgehölze, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: STRASSENBÄUME*

**1.8.110 Straßenbäume wässern, 16 x**
Straßenbäume wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.8.120 Düngen der Straßenbäume, 1 x**
Düngen der Straßenbäume, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: PFLANZFLÄCHEN*

**1.8.130 Wässern Pflanzflächen, 16 x**
Wässern der Pflanzflächen (Stauden), die Anzahl der Arbeitsgänge
ist abhängig von den natürlichen Niederschlägen und ist
mit der Bauüberwachung abzustimmen.

Jeder Arbeitsgang ist vor Durchführung anzukündigen
und nach
Durchführung schriftlich zu dokumentieren.

Wasser ist auf die Baustelle zu liefern und an die
jeweilige
Bewässerungsstelle zu transportieren,

Anzahl der Arbeitsgänge: 16
Mindestwassermenge je Arbeitsgang/m² 25 l

Abrechnung nach schriftl. Nachweis über erbrachten
Pflegegang

Der E. P. gilt für 16 Arbeitsgänge.
Menge: 175,000 m²

**1.8.140 Durchputzen der Pflanzflächen, 6 x**
Lockern der Pfanzflächen (Stauden), abgestorbene Pflanzenteile abschneiden. Fläche von Unkraut, Steinen ab 5 cm Durchmesser und sonstigem Unrat säubern, Gießränder
nacharbeiten, Dauerunkräuter ausgraben.
Bearbeitungstiefe unter Beachtung der jeweiligen Pflanzenart, im Mittel 3 cm. Der Einsatz von Herbiziden ist nicht zulässig. Anfallende Stoffe entsprechend Vorbemerkungen beseitigen,

Die Anzahl der Arbeitsgänge ist mit der Bauüberwachung
abzustimmen. Jeder Arbeitsgang ist vor Durchführung
anzukündigen und nach Durchführung schriftlich zu
dokumentieren.

Anzahl der Arbeitsgänge: 6

Abrechnung nach schriftl. Nachweis über erbrachten
Pflegegang

Der E. P. gilt für 6 Arbeitsgänge.
Menge: 175,000 m²

**1.8.150 Düngen der Pflanzflächen, 1 x**
Düngen der Pflanzung (Stauden) als
Erhaltungs- und Regenerationsdüngung entsprechend Herstellerangaben flächig durchführen,
Aufwandmenge ca. 60 g / qm,
Zeitpunkt der Düngung: vor Abnahme der Pflanzung /
Ende der Fertigstellungspflege, i.d.R. Mai bis Juli.

In den Einheitspreis ist 1 Arbeitsgang pro qm
einzukalkulieren.
Abrechnung nach gedüngten Einheiten.

Jeder Arbeitsgang ist vor Durchführung anzukündigen
und nach Durchführung schriftlich zu dokumentieren.

Produkt:
z.B.Stauden Langzeitdünger 14+7+14,5 der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 175,000 m²

**1.8.160 Nachmulchen der Pflanzflächen, Mineralisch**
Nachmulchen der Pflanzflächen,
Mineralischen Mulch liefern und Pflanzflächen
nach dem Pflanzen gegen Verunkrautung und Austrocknung schützen mit mineralischem Mulch (Lava)

Körnung Lava  2-8 mm
Stärke der Mulchdeckebis 5 cm
Anzahl der Arbeitsgänge: 1 Stück

Jeder Arbeitsgang ist vor Durchführung anzukündigen
und nach Durchführung schriftlich zu dokumentieren.

Abrechnung nach schriftl. Nachweis über erbrachten Pflegegang / Wässerung.

Der E. P. gilt für 1 Arbeitsgänge
Menge: 175,000 m2

*Hinweis: ENTWICKLUNGSPFLEGE 3. JAHR*

*Hinweis: SOLITÄRGEHÖLZE*

**1.8.170 Solitärgehölze wässern, 16 x**
Solitärgehölz wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.8.180 Düngen der Solitärgehölze, 1 x**
Düngen der Solitärgehölze, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: STRASSENBÄUME*

**1.8.190 Straßenbäume wässern, 16 x**
Straßenbäume wässern, die Anzahl der Arbeitsgänge
ist abhängig von den natürlichen Niederschlägen und ist
mit derBauüberwachung abzustimmen.

Jeder Arbeitsgang ist vor Durchführung anzukündigen
und nach Durchführung schriftlich zu dokumentieren.

Wasser ist auf die Baustelle zu liefern und an die
jeweilige
Bewässerungsstelle zu transportieren,

Anzahl der Arbeitsgänge: 16
Mindestwassermenge je St.: 200L

Abrechnung nach schriftl. Nachweis über erbrachten
Pflegegang

Der E. P. gilt für 16 Arbeitsgänge.
Menge: 3,000 Stk

**1.8.200 Düngen der Straßenbäume, 1 x**
Düngen der Straßenbäume, als Erhaltungs- und
Regenerationsdüngung entsprechend Herstellerangaben
durchführen, Stammumfang bis 30 cm,
Aufwandmenge ca. 500 g / Gehölz,
Zeitpunkt der Düngung: vor Abnahme der Pflanzung /
Ende der
Fertigstellungspflege, i.d.R. Mai bis Juli.

In den Einheitspreis ist 1 Arbeitsgang pro Gehölz
einzukalkulieren. Abrechnung nach gedüngten Einheiten.

Jeder Arbeitsgang ist vor Durchführung anzukündigen
und nach
Durchführung schriftlich zu dokumentieren.

Produkt:
z.B.Floranid Baumkraft 9+5+20(+4+8) der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 3,000 Stk

*Hinweis: PFLANZFLÄCHEN*

**1.8.210 Wässern Pflanzflächen, 16 x**
Wässern der Pflanzflächen (Stauden), die Anzahl der Arbeitsgänge
ist abhängig von den natürlichen Niederschlägen und ist
mit der Bauüberwachung abzustimmen.

Jeder Arbeitsgang ist vor Durchführung anzukündigen
und nach
Durchführung schriftlich zu dokumentieren.

Wasser ist auf die Baustelle zu liefern und an die
jeweilige
Bewässerungsstelle zu transportieren,

Anzahl der Arbeitsgänge: 16
Mindestwassermenge je Arbeitsgang/m² 25 l

Abrechnung nach schriftl. Nachweis über erbrachten
Pflegegang

Der E. P. gilt für 16 Arbeitsgänge.
Menge: 175,000 m²

**1.8.220 Durchputzen der Pflanzflächen, 6 x**
Lockern der Pfanzflächen (Stauden), abgestorbene Pflanzenteile abschneiden. Fläche von Unkraut, Steinen ab 5 cm Durchmesser und sonstigem Unrat säubern, Gießränder
nacharbeiten, Dauerunkräuter ausgraben.
Bearbeitungstiefe unter Beachtung der jeweiligen Pflanzenart, im Mittel 3 cm. Der Einsatz von Herbiziden ist nicht zulässig. Anfallende Stoffe entsprechend Vorbemerkungen beseitigen,

Die Anzahl der Arbeitsgänge ist mit der Bauüberwachung
abzustimmen. Jeder Arbeitsgang ist vor Durchführung
anzukündigen und nach Durchführung schriftlich zu
dokumentieren.

Anzahl der Arbeitsgänge: 6

Abrechnung nach schriftl. Nachweis über erbrachten
Pflegegang

Der E. P. gilt für 6 Arbeitsgänge.
Menge: 175,000 m²

**1.8.230 Düngen der Pflanzflächen, 1 x**
Düngen der Pflanzung (Stauden) als
Erhaltungs- und Regenerationsdüngung entsprechend Herstellerangaben flächig durchführen,
Aufwandmenge ca. 60 g / qm,
Zeitpunkt der Düngung: vor Abnahme der Pflanzung /
Ende der Fertigstellungspflege, i.d.R. Mai bis Juli.

In den Einheitspreis ist 1 Arbeitsgang pro qm
einzukalkulieren.
Abrechnung nach gedüngten Einheiten.

Jeder Arbeitsgang ist vor Durchführung anzukündigen
und nach Durchführung schriftlich zu dokumentieren.

Produkt:
z.B.Stauden Langzeitdünger 14+7+14,5 der Firma Compo

Liefernachweis:
Hermann Meyer Kg
25462 Rellingen
Tel.: 04101.49 09 0
www. meyer-shop.com

oder gleichwertig
Angebotener Hersteller:
'....................................................'
'....................................................'

(vom Bieter einzutragen)

Angebotenes Produkt: '....................................................'
'..........'

(vom Bieter einzutragen)

(ohne ausdrückliche Materialangabe des Bieters gilt
das als Qualitätsfixierung aufgeführte Fabrikat als angeboten.
Es ist zwingend erforderlich, dass bei Abweichungen von der
Qualitätsfixierung die Angaben zum "Hersteller" und
"Produkt" in die dafür vorgesehenen Zeilen vollständig eingetragen werden.
Wenn einzelne Angaben fehlen bzw. Mehrfachnennungen
erfolgen, führt dies zum Ausschluss des Angebotes von
der Wertung)
Menge: 175,000 m²

**1.8.240 Nachmulchen der Pflanzflächen, Mineralisch**
Nachmulchen der Pflanzflächen,
Mineralischen Mulch liefern und Pflanzflächen
nach dem Pflanzen gegen Verunkrautung und Austrocknung schützen mit mineralischem Mulch (Lava)

Körnung Lava  2-8 mm
Stärke der Mulchdeckebis 5 cm
Anzahl der Arbeitsgänge: 1 Stück

Jeder Arbeitsgang ist vor Durchführung anzukündigen
und nach Durchführung schriftlich zu dokumentieren.

Abrechnung nach schriftl. Nachweis über erbrachten Pflegegang / Wässerung.

Der E. P. gilt für 1 Arbeitsgänge
Menge: 175,000 m2

#### Abschnitt 1.9 STUNDENLOHNARBEITEN

*Hinweis: Vorbermerkungen zu Stundenlohnarbeiten*
Vorbermerkungen zu Stundenlohnarbeiten
Stundenlohnarbeiten werden nur anerkannt, wenn sie auf
ausdrückliche Anordnung des Auftraggebers ausgeführt
werden. Die in den Positionen angegebenen Lohn-bzw.
Entgeltgruppen dienen nur zur Festlegung der erwarteten
Qualifikation der Personen, die die Stundenlohnarbeiten
ausführen. Der Nachweis über die angefallenen
Stundenlohnarbeiten ist zu führen und durch
Tagelohnzettel, die
dem Auftraggeber spätestens am nächsten Arbeitstag zur
Bestätigung vorzulegen sind, zu erbringen. Der
Einheitspreis gilt
unabhängig von der Anzahl der abzurechnenden Stunden.

**1.9.10 Facharbeiter (Lohngruppe 4.1)**
Menge: 5,000 h

**1.9.20 Helferstunden (Lohngruppe 6.3)**
Menge: 5,000 h

**1.9.30 Radlader 35 - 60 kW einschl. Fahrer**
Gestellung eines Radladers ,einschliesslich Fahrer,35
- 60 kW
Abrechnung erfolgt nach Betriebsstunden, die
Stundenlohnnachweise müssen täglich bescheinigt
werden, der
E.P. beinhaltet alle Schmier - und Betriebsstoffe.
Menge: 5,000 h

**1.9.40 Minibagger einschl. Fahrer**
Gestellung eines Minibaggers, einschließlich Fahrer,
Maschine
mindestens 80 PS, Abrechnung erfolgt nach
Betriebsstunden,
die Stundenlohnnachweise müssen täglich bescheinigt
werden,
der E.P. Beinhaltet alle Schmier - und Betriebsstoffe.
Menge: 5,000 h
